# Impermeabilització de ampit amb làmines de poliolefines

- Propietat de l'arxiu: CYPE INGENIEROS, S.A.
- Format: FIEBDC-3/2002
- Divisa: EUR
- Costos indirectes: 3.00 %
- IVA: 21.00 %

## N Aïllaments e impermeabilitzacions

### NI Impermeabilitzacions

#### NIF Façanes

**NIF030** m Impermeabilització de ampit amb làmines de poliolefines.
Impermeabilització de ampit amb banda de reforç per a làmina impermeabilitzant flexible de polietilè amb ambdues cares revestides de fibres de polipropilè no teixides, codi de comanda RF00005 "SB SYSTEMS", de 150 mm d'amplada, tipus monocapa, totalment adherida al suport amb adhesiu cimentós millorat, C2, color gris, preparada per a rebre directament sobre ella el bimbell.
Criteri de valoració econòmica: El preu no inclou l'escopidor.
Inclou: Neteja i preparació de la superfície. Aplicació de l'adhesiu cimentós. Col·locació de la impermeabilització.
Criteri d'amidament de projecte: Longitud mesurada segons documentació gràfica de Projecte.
Criteri de mesura d'obra: Es mesurarà la longitud realment executada segons especificacions de Projecte.

| Codi | Ut | Descripció | Rendiment | Preu | Import |
|---|---|---|---|---|---|
| mt09mcr021m | kg | Adhesiu cimentós millorat, C2, segons UNE-EN 12004, color gris. (material) | 0.700 | 0.41 | 0.29 |
| mt15sbs050a | m | Banda de reforç per a làmina impermeabilitzant flexible de polietilè amb ambdues cares revestides de fibres de polipropilè no teixides, codi de comanda RF00005, "SB SYSTEMS", de 150 mm d'amplada, subministrada en rotllos de 30 m de longitud. (material) | 1.050 | 2.25 | 2.36 |
| op00pis010 |  | Pistola d'aire calent per a soldadura de materials termoplàstics. | 1.000 | 0.00 | 0.00 |
| mo029 | h | Oficial 1ª aplicador de làmines impermeabilitzants. (mà d'obra) | 0.156 | 28.42 | 4.43 |
| mo067 | h | Ajudant aplicador de làmines impermeabilitzants. (mà d'obra) | 0.156 | 25.28 | 3.94 |
| % | % | Costos directes complementaris | 2 % | 11.02 | 0.22 |
|  |  | Costos directes |  |  | 11.24 |
