# Impermeabilització sota revestiment en locals humits, amb làmines de poliolefines

- Propietat de l'arxiu: CYPE INGENIEROS, S.A.
- Format: FIEBDC-3/2002
- Divisa: EUR
- Costos indirectes: 3.00 %
- IVA: 21.00 %

## N Aïllaments e impermeabilitzacions

### NI Impermeabilitzacions

#### NIH Locals humits

**NIH010** m² Impermeabilització sota revestiment en locals humits, amb làmines de poliolefines.
Impermeabilització baix revestiment ceràmic o petri, en paraments verticals i horitzontals de locals humits, amb làmina impermeabilitzant flexible de polietilè amb ambdues cares revestides de fibres de polipropilè no teixides, codi de comanda RD00005, SB Lámina "SB SYSTEMS", de 0,52 mm d'espessor i 330 g/m², subministrada en rotllos de 5 m de longitud i 1 m d'amplada, fixada al suport amb adhesiu cimentós millorat, C2 E, amb temps obert ampliat. Inclús complements de reforç en tractament de punts singulars amb banda de reforç, codi de comanda RF00005; banda perimetral, codi de comanda RF00005 i morter cimentós impermeabilitzant flexible bicomponent, de color gris.
Criteri de valoració econòmica: El preu no inclou el revestiment.
Inclou: Tall i preparació de les làmines de poliolefines. Estès de l'adhesiu cimentós. Col·locació de la impermeabilització. Execució de reforços en punts singulars. Resolució d'unions. Segellat de juntes elàstiques.
Criteri d'amidament de projecte: Superfície mesurada segons documentació gràfica de Projecte.
Criteri de mesura d'obra: Es mesurarà la superfície realment executada segons especificacions de Projecte.

| Codi | Ut | Descripció | Rendiment | Preu | Import |
|---|---|---|---|---|---|
| mt09mcr250a | kg | Adhesiu cimentós millorat, C2 E, amb temps obert ampliat, segons UNE-EN 12004, per a la fixació de geomembranes, compost per ciments especials, àrids seleccionats i resines sintètiques. (material) | 2.000 | 0.70 | 1.40 |
| mt15sbs010a | m² | Làmina impermeabilitzant flexible de polietilè amb ambdues cares revestides de fibres de polipropilè no teixides, codi de comanda RD00005, SB Lámina "SB SYSTEMS", de 0,52 mm d'espessor i 330 g/m², subministrada en rotllos de 5 m de longitud i 1 m d'amplada, segons UNE-EN 13956. (material) | 1.070 | 8.80 | 9.42 |
| mt09bmr220a | kg | Morter cimentós impermeabilitzant flexible bicomponent, de color gris, amb resistència als sulfats, a les gelades i a la intempèrie i apte per estar en contacte amb aigua potable, segons UNE-EN 1504-2, Euroclasse F de reacció al foc, segons UNE-EN 13501-1, per a aplicar en interiors i exteriors. (material) | 0.188 | 0.81 | 0.15 |
| mt15sbs050a | m | Banda de reforç per a làmina impermeabilitzant flexible de polietilè amb ambdues cares revestides de fibres de polipropilè no teixides, codi de comanda RF00005, "SB SYSTEMS", de 150 mm d'amplada, subministrada en rotllos de 30 m de longitud. (material) | 1.000 | 2.25 | 2.25 |
| mt15bas035a | U | Cartutx de massilla elastòmera tixòtropa, monocomponent, a base de polímers híbrids (MS), de color gris, de 600 ml, d'alta adherència, amb elevades propietats elàstiques, resistència a l'envelliment i als rajos UV, duresa Shore A aproximada de 25 i allargament en trencament > 600%, segons UNE-EN ISO 11600. (material) | 0.100 | 8.24 | 0.82 |
| mo029 | h | Oficial 1ª aplicador de làmines impermeabilitzants. (mà d'obra) | 0.204 | 28.42 | 5.80 |
| mo067 | h | Ajudant aplicador de làmines impermeabilitzants. (mà d'obra) | 0.204 | 25.28 | 5.16 |
| % | % | Costos directes complementaris | 2 % | 25.00 | 0.50 |
|  |  | Costos directes |  |  | 25.50 |
