# Impermeabilització de dutxa d'obra amb canaleta de drenatge, sistema "SB SYSTEMS"

- Propietat de l'arxiu: CYPE INGENIEROS, S.A.
- Format: FIEBDC-3/2002
- Divisa: EUR
- Costos indirectes: 3.00 %
- IVA: 21.00 %

## N Aïllaments e impermeabilitzacions

### NI Impermeabilitzacions

#### NIH Locals humits

**NIH160** U Impermeabilització de dutxa d'obra amb canaleta de drenatge, sistema "SB SYSTEMS".
Impermeabilització de paraments verticals i horitzontals de dutxa d'obra amb canaleta de drenatge, sistema ShowerLine "SB SYSTEMS", composta per kit codi de comanda RA40060, ShowerLine Plain 60 cm, format per làmina impermeabilitzant flexible de polietilè amb ambdues cares revestides de fibres de polipropilè no teixides, SB Lámina, de 0,52 mm d'espessor i 330 g/m², de 2000x2000 mm, amb unió termosegellada a la bonera sifònica, convertible en no sifònica, d'acer inoxidable AISI 304 de 1 mm d'espessor, de 50 mm d'altura, sortida vertical o horitzontal de 40 o 50 mm de diàmetre, amb reixeta, d'acer inoxidable AISI 304, ShowerLine Plain, de 595 mm de longitud i 1,5 mm de gruix, acabat setinat, i canaleta de drenatge d'acer inoxidable AISI 304, de 600 mm de longitud i 1 mm de gruix, i làmina impermeabilitzant flexible de polietilè amb ambdues cares revestides de fibres de polipropilè no teixides, codi de comanda RD00005, SB Lámina, de 0,52 mm d'espessor i 330 g/m², subministrada en rotllos de 5 m de longitud i 1 m d'amplada, fixada al suport amb adhesiu cimentós millorat C2 E. Inclús complements de reforç en tractament de punts singulars amb banda de reforç, codi de comanda RF00005 i morter cimentós impermeabilitzant flexible bicomponent, de color gris.
Criteri de valoració econòmica: El preu no inclou la formació de pendents ni el revestiment.
Inclou: Tall i preparació de les làmines de poliolefines. Estès de l'adhesiu cimentós. Col·locació de la impermeabilització. Col·locació i fixació del kit. Execució de reforços en punts singulars. Resolució d'unions. Segellat de juntes elàstiques. Col·locació de la reixeta.
Criteri d'amidament de projecte: Nombre d'unitats previstes, segons documentació gràfica de Projecte.
Criteri de mesura d'obra: Es mesurarà el nombre d'unitats realment executades segons especificacions de Projecte.

| Codi | Ut | Descripció | Rendiment | Preu | Import |
|---|---|---|---|---|---|
| mt15sbs110aa | U | Kit codi de comanda RA40060, ShowerLine Plain 60 cm "SB SYSTEMS", format per làmina impermeabilitzant flexible de polietilè amb ambdues cares revestides de fibres de polipropilè no teixides, SB Lámina, de 0,52 mm d'espessor i 330 g/m², de 2000x2000 mm, amb unió termosegellada a la bonera sifònica, convertible en no sifònica, d'acer inoxidable AISI 304 de 1 mm d'espessor, de 50 mm d'altura, per a sortida vertical o horitzontal de 40 i 50 mm de diàmetre, amb reixeta, d'acer inoxidable AISI 304, ShowerLine Plain, de 595 mm de longitud i 1,5 mm de gruix, acabat setinat, i canaleta de drenatge d'acer inoxidable AISI 304, de 600 mm de longitud i 1 mm de gruix, per a impermeabilització i desguàs de dutxa d'obra. (material) | 1.000 | 156.00 | 156.00 |
| mt09mcr250a | kg | Adhesiu cimentós millorat, C2 E, amb temps obert ampliat, segons UNE-EN 12004, per a la fixació de geomembranes, compost per ciments especials, àrids seleccionats i resines sintètiques. (material) | 20.000 | 0.70 | 14.00 |
| mt15sbs010a | m² | Làmina impermeabilitzant flexible de polietilè amb ambdues cares revestides de fibres de polipropilè no teixides, codi de comanda RD00005, SB Lámina "SB SYSTEMS", de 0,52 mm d'espessor i 330 g/m², subministrada en rotllos de 5 m de longitud i 1 m d'amplada, segons UNE-EN 13956. (material) | 5.350 | 8.80 | 47.08 |
| mt09bmr220a | kg | Morter cimentós impermeabilitzant flexible bicomponent, de color gris, amb resistència als sulfats, a les gelades i a la intempèrie i apte per estar en contacte amb aigua potable, segons UNE-EN 1504-2, Euroclasse F de reacció al foc, segons UNE-EN 13501-1, per a aplicar en interiors i exteriors. (material) | 0.900 | 0.81 | 0.73 |
| mt15sbs050a | m | Banda de reforç per a làmina impermeabilitzant flexible de polietilè amb ambdues cares revestides de fibres de polipropilè no teixides, codi de comanda RF00005, "SB SYSTEMS", de 150 mm d'amplada, subministrada en rotllos de 30 m de longitud. (material) | 1.000 | 2.25 | 2.25 |
| mo029 | h | Oficial 1ª aplicador de làmines impermeabilitzants. (mà d'obra) | 2.152 | 28.42 | 61.16 |
| mo067 | h | Ajudant aplicador de làmines impermeabilitzants. (mà d'obra) | 2.152 | 25.28 | 54.40 |
| % | % | Costos directes complementaris | 2 % | 335.62 | 6.71 |
|  |  | Costos directes |  |  | 342.33 |
